# Prettauer Pfad 38A_Wohnprojekt
Angebotsaufforderung (GAEB 90, DA83)
DV-Nummer: 2025-08
Eröffnung: 26.10.26
Währung: EUR
Auftraggeber: Cooperative Mensch eG, Zimmerstraße 26-27, 10969 Berlin,

## Trockenbauarbeiten
Datum: 01.10.26

*Hinweis*
1. Bestand-Baustellenbereich:
Das Baugrundstück befindet sich in einem Allgemeinen
Wohngebiet.
Der Zugang zum Baugelände (Prettauer Pfad ) erfolgt
über die direkte Zufahrt einer beengten, öffentlichen
Straße. Die unmittelbar angrenzenden Grundstücke
werden zu Wohnzwecken genutzt.
Bei der Baustellenorganisation ist deshalb darauf zu
achten und in der Kalkulation zu berücksichtigen, dass

- die Straßensituation auf Wende-/Zugangsmöglichkeiten
vorab geprüft und bei der Anlieferung von BE,
Baumaterialien, Maschinen, Werzeuge etc. und bei der
Durchführung der eigenen Arbeiten berücksichtigt
wird.
- der Zugang nur über die geschützte
Gehwegüberfahrt/Baustraße erfolgen darf.
- die nördliche, seitliche Zufahrt zum rückwärtigen
Fremdgrundstück (Wohnhaus) nicht genutzt werden darf
und immer freizuhalten ist.
- lärmintensive Arbeiten, soweit möglich, vermieden
bzw. mit der Bauleitung vorab abgesprochen werden.

2. Baumaßnahme:
Das Baugrundstücks ist bzw. wird im Zuge der
Bauarbeiten mit allen notwendigen Medien erschlossen
und
die Geländeoberfläche bereits hergerichtet (gerodet).
Das Gebäude ist teilunterkellert und hat 3
Wohngeschosse (EG, OG, DG).
- Die Gründung (teilweise abgetreppt mit
Frostschürzen) erfolgt mit einer Stb.-Bodenplatte
- Die Tragkonstruktion der Wände erfolgt in massiver
Bauweise (Stahlbeton, KS-Mauerwerk)
- Die Tragkonstruktion der Decken erfolgt in Stahlbeton
- Die Satteldachkonstruktion wird mit Holzbindern
ausgeführt.

3. Arbeitszeit / Bauzeit:
Im Regelfall sind die Arbeiten Werktags zwischen 07:00
und 20:00 Uhr unter Einhaltung des
Bundesimmissionsschutzgesetz (BImSchG) auszuführen.
Die Gesamtbauzeit (alle Gewerke) erstreckt sich über
ca. 70 Wochen.

5. Immissionsschutz:
Der evtl. durch den AN geplante Einsatz von Geräten,
die Schall bzw. Erschütterungen hervorrufen, sind dem
AG anzuzeigen und mit ihm abzustimmen. Es dürfen nur
lärmgedämmte und staubarme Geräte und
Maschinen zum Einsatz kommen, die dem neuesten Stand
der Technik entsprechen.
Bei der Durchführung der Arbeiten sind alle
Begleiterscheinungen, die den Betrieb beeinträchtigen
können,
wie Lärm und Staub, so gering wie möglich zu halten.

6. Leitungsbestand:
Die vorhandenen Ver- und Entsorgungsleitungen sind zu
schützen und deren Betrieb ist sicherzustellen. Jede
vorhersehbare Unterbrechung muß der Bauleitung
mitgeteilt und abgestimmt werden.

7. BE, Räume
 - Kfz-Stellplätze sind nur in Eigenverantwortung im
öffentlichen Straßenland vorhanden.
 - Die Gestellung von Umkleide-, Aufenthalts-,
Werkstatträume, Lager- und Schuttcontainern erfolgen,
soweit
benötigt, durch die jeweiligen Auftragnehmer (AN) in
Abstimmung mit der Bauleitung.
 - Bau-WC, Baustrom, Bauwasser wird im Rahmen der BE
gestellt und ohne zusätzliche Kosten vom AG zur
Verfügung gestellt
 - Der Baustellenbereich wird mit Absperrungen /
Bauzaun gesichert. Der AN hat darauf zu achten, dass
während und nach Beendigung der Arbeiten der Zugang
zum Baustellenbereich für fremde Personen
verwehrt bleibt.

8. Hebezeuge:
Alle Hebewerkzeuge sind vom AN im Rahmen der
Leistungspositionen bereitzustellen, vorzuhalten und
abzutransportieren.

9. Transporte:
Alle Transporte zu den Einbaustellen und
Schuttcontainern sind ausschließlich Sache des AN und
mit den
Preisen abgegolten.

10. Bestell- und Lieferzeiten des AN:
Der AN hat die Lieferzeiten der von ihm benötigten
Stoffe und Materialien unter Berücksichtigung der
Rahmentermine zu prüfen und vor Auftragsvergabe zu
klären. Etwaige Lieferprobleme sind dem AG vor
Auftragsvergabe zu benennen.

11. Schuttabtransport:
Alle Abbruchmaterialien sind fachgerecht zu trennen
und in Container zu sammeln. Die entsprechenden
Entsorgungsnachweise sind vom AN dem AG vorzulegen.
Die Entsorgung nach den gesetzlichen
Vorschriften liegt im Verantwortungsbereich des AN.

12. Termine:
Die Ausführungsfristen mit evtl. erfoderlichen
Zwischenterminen werden bei Auftragsvergabe bindend
festgelegt.

*Hinweis*
ALLGEMEINE VERTRAGSBEDINGUNGEN (AVB):

1. ANGEBOT:
1.0 Gegenstand des Angebots sind die im
Leistungsverzeichnis näher bezeichneten und in den
Bauzeichnungen dargestellten Leistungen, sowie alle
Nebenleistungen gemäß VOB Teil C.
1.1 Sämtliche Leistungen sind nach der zuletzt
gültigen Ausgabe (zum Zeitpunkt der Angebotsabgabe) der
VOB zu kalkulieren, soweit im LV nicht anders
beschrieben.
1.2 Für sämtliche Baustoffe, Bauteile, Materialien und
Leistungen sind die entsprechenden gültigen
EN/DIN-Vorschriften, die nach dem neuesten Stand der
Technik verfaßten EN/DIN-Entwürfe, die
bauaufsichtlichen Zulassungen, die Bauverordnungen,
die Verarbeitungs-Richtlinien der Hersteller und
die Empfehlungen der Fachverbände einzuhalten.
1.3 Der Bieter erkennt mit der Abgabe seines Angebotes
durch seine Unterschrift folgende Punkte an.
 - dass er sich vor Angebotsabgabe über die Lage und
Beschaffenheit der Baustelle genau
unterrichtet hat
 - dass er sich über Details von Leistungen und
Lieferungen, soweit diese im Ausschreibungstext
nicht eindeutig beschrieben sind, durch Rückfragen
Klarheit verschafft hat.
 - dass er alle örtlichen Verhältnisse im Zusammenhang
mit der Planung und Leistungsbeschreibung
überprüft hat, evtl. Erschwernisse sind in der
Preisbildung berücksichtigt. Pläne liegen beim
Bauherrn zur Einsicht bereit.
 -  dass spätere Einwände, die sich auf Unkenntnis und
Unklarheiten im Leistungsverzeichnis stützen
sollten, keine Berücksichtigung (auch bei evtl.
Preisnachforderungen) finden.
 - Änderungen bzw. Zusätze in den Ausschreibungstexten
sind unzulässig. Änderungen bzw. Zusätze
sind in einem Beiblatt niederzuschreiben
1.4 Die Einheitspreise sind dauerhaft lesbar
einzusetzen, sie sind so zu kalkulieren, daß diese in
jedem
Fall bindende Festpreise für die ganze Bauzeit sind,
auch dann, wenn sich Mengen ändern oder
einzelne Positionen ganz entfallen. Lohn- und
Materialpreiserhöhungen werden grundsätzlich nicht
vergütet.
1.5 Arbeitsgemeinschaften haben einen Bevollmächtigten
zu benennen. Eine Liste aller Beteiligten ist dem
Angebot beizulegen. Die Weitervergabe von (Teil-) /
Leistungen bedarf der Zustimmung des AG.
1.6 Die für die Ausführung bzw. Abnahme seiner
Arbeiten behördlichen Anträge und Gesuche hat der AN
termingerecht und selbstverantwortlich rechtzeitig
aufzustellen und einzureichen. Eine besondere
Vergütung hierfür erfolgt nicht. Evtl.
Genehmigungsgebühren trägt der AN.
1.7 Mit dem Zuschlag bzw. der Vergabe ist innerhalb
von acht Wochen nach Angebotsabgabetermin zu
rechnen, während dieser Frist bleibt der Bieter an
sein Angebot gebunden, Nachfristen können
vereinbart werden.

2. AUFTRAGSERTEILUNG:
2.1 Der Auftrag wird schriftlich vom Auftraggeber
(nachfolgend AG genannt) erteilt. Alle mündlich
erteilten
Aufträge sind nur in schriftlich bestätigter Form
bindend.
2.2 Folgende Unterlagen sind im Falle einer
Auftagserteilung Vertragsbestandteile. Bei
Widersprüchen im
Vertrag gelten in nachfolgender Reihenfolge :

 1. Das Auftragsschreiben / der Vertrag mit
beigefügten Anlagen
 2. Das Leistungsverzeichnis
 3.  Die Bauzeichnungen
 4. Die Zusätzlichen Vertragsbedingungen (ZVB)
 5. evtl. besondere Vertragsbedingungen (BVB)
 6.  Die Zusätzlichen Technischen Vorschriften (ZTV)
 7. Die Allgemeinen Vertragsbedingungen (AVB)
 8.  Die Allgemeinen Technischen Vorschriften (AVT)
und die anerkannten Regeln der Technik
 9. VOB Teil B+C in der am Angebotsabgabetag gültigen
Fassung mit Ergänzung durch das BGB, mit
Ausnahme nachfolgend beschriebener Abschnitte
2.3 Allgemeine und besondere Geschäftsbedingungen des
bietenden Unternehmen sind ausgeschlossen.
Besondere technische Bedingungen für spez. Lieferungen
oder Arbeiten gelten nur, wenn diese im
Auftragsschreiben erwähnt sind.
2.4 Die Leitung der Ausführung seiner Arbeiten erfolgt
durch den Auftragnehmer (nachfolgend AN
genannt).
 Der AN hat, sofern er die Ausführung der
Vertragsleistung nicht persönlich leitet, einen
fachkundigen
und verantwortlichen Stellvertreter zu benennen. Bei
Abwesenheit von der Baustelle hat der AN dafür
zu sorgen, daß ihn bzw. seinen Stellvertreter
Anweisungen vom AG jederzeit erreichen. Ihm obliegen
die verantwortliche Kontrolle und Überwachung der
Ausführung, des sicheren Betriebs der Baustelle,
insbes. die Tauglichkeit und Betriebssicherheit der
Gerüste, Geräte und sonstigen
Baustelleneinrichtungen, sowie die Einhaltung der
Arbeitsschutzbestimmungen.
2.5 Werden durch Änderungen unvorhersehbare Leistungen
notwendig, für die kein Einheitspreis
vereinbart wurde, so haben die Vertragspartner den
Einheitspreis vor Beginn der Arbeiten zu
vereinbaren. Unterläßt der AN dies, so kann der
Einheitspreis bei der Abrechnung vom AG auf der
Basis von LV-Preisen festgesetzt werden.
2.6 Für Stundenlohnarbeiten gelten die im Angebot
ausgefüllten Einheitspreise für Lohn-, Geräte- und
Stoffkosten. Sie dürfen jedoch nur auf ausdrückliche
Anordnung der Bauleitung ausgeführt werden.
Für vereinbarte Stundenlohnarbeiten sind der
Bauleitung täglich Stundenlohnzettel zur Anerkennung
vorzulegen. Kommt der AN dieser Anordnung nicht nach,
so hat er nur Anspruch auf Vergütung der
Arbeiten nach ausgeführten Mengen und üblichen
LV-Preisen.

3. AUSFÜHRUNGSFRISTEN:
3.1 Für die Durchführung der Arbeiten werden im
Vertrag Fertigstellungstermine mit Zwischenfristen
vereinbart. Der AG erstellt in Abstimmung der
einzelnen Gewerke einen Bauzeitenplan mit
Zwischenfristen. Dieser wird vor Arbeitsbeginn mit den
ausführenden Firmen gemeinsam festgelegt
und gegebenenfalls überarbeitet. Der Bauzeitenplan ist
Bestandteil des Vertrages.
3.2 Für die Nichteinhaltung der festgesetzten Termine
wird eine Vertragsstrafe entsprechend des BGB §§
339-345 geltend gemacht. Sie beträgt je Werktag der
Überschreitung 0,2% der Auftragssumme. Die
Obergrenze beträgt max. 5% der Auftragssumme. Für den
vorbeschriebenen Abzug von der
Schlußrechnung bedarf es keiner weiteren Ankündigung.
Davon unberührt bleiben
Schadensersatzforderungen jedweder Art wegen
verspäteter Gesamtfertigstellung und
Inbetriebnahme.

4. VERSCHIEDENES:
4.1 Das Anordnungsrecht des AG auf der Baustelle bei
der Bauausführung wird ausschließlich durch den
AG oder dessen Bauleiter ausgeübt. Bei
Auftragsausführungen, die nicht vom AG oder dessen
Bauleiter bestätigt wurden, kann die Vergütung mit der
Begründung der nicht bestellten Leistung
verweigert werden.
4.2 Während der Dauer der Arbeiten sind die
Schutzmaßnahmen so zu treffen, dass Schäden an
Passanten und am Bau tätigen Personen, sowie an allen
materiellen Objekten ausgeschlossen
bleiben.
4.3 Bauschutt ist täglich aus dem Bauwerk und von den
Verkehrswegen zu entfernen und getrennt nach
Art in Containern zwischenzulagern. Die Beseitigung
des eigenen Bauschutts ist gemäß VOB
Nebenleistung und wird nicht gesondert vergütet.
4.4 Der AN hat sich gegen Haftpflicht- und
Obhutschäden ausreichend zu versichern. Der AG behält
sich
vor, eine Bauwesenversicherung abzuschließen und die
Prämie hierfür auf die beteiligten AN´s
umzulegen.

5. BAUTAGEBERICHT
5.1 Über den Fortgang der Arbeiten hat der AN
Bautageberichte zu führen mit Angabe zu Arbeitskräfte,
Art
und Ort von Arbeiten, Wetter etc. . Eine Kopie der
Tagesberichte ist der Bauleitung wöchentlich
unaufgefordert zu übergeben, eine Vergütung hierfür
erfolgt nicht.

6. AUFMASS, ABRECHNUNG, ABNAHME, GEWÄHRLEISTUNG

6.1 Die Schlußrechnung ist innerhalb vier Wochen nach
Fertigstellung und Abnahme einzureichen, VOB
Teil B §14 gilt ergänzend. Aufmaße und
Abrechnungspläne sind beizufügen.
6.2 Abschlagszahlungen werden entsprechend dem Stand
der Leistungen auf Vorlage einer prüffähigen
Teilrechnung (mit Massenaufstellung der Positionen)
bis zur Höhe von 90% der tatsächlichen Arbeiten
geleistet.
6.3 Es gilt als vereinbart, daß die
Sicherheitsleistung für die Dauer der Gewährleistung
gemäß VOB/B von
vier Jahren einbehalten wird. Die Höhe dieser beträgt
5% der Abrechnungssumme. Ablösung durch
Bankbürgschaft ist möglich.

7. BIETERERKLÄRUNG
 Durch die Unterzeichnung erklärt der Bieter,

7.1 dass er bei der
.............................................-
Versicherungsgesellschaft in
.............................
 in Höhe von
.............................................  _
haftpflichtversichert ist.

7.2 dass er Mitglied der
............................................-
Berufsgenossenschaft in .............................
 mit der Mitglieds-Nr.
......................................... ist.

7.3 dass er alle Unbedenklichkeitsbescheinigungen
(nicht älter als 3 Monate) vor Auftragserteilung
vorlegt.
7.4 dass er die erforderliche Fachkunde,
Leistungsfähigkeit und Zuverlässigkeit besitzt und über
ausreichende technische und wirtschaftliche Mittel
verfügt. Die Nachweise werden vor Beauftragung
vorgelegt.
7.5 dass er alle im Vertrag angegebenen Vorschriften
und Bedingungen gelesen hat und diese anerkennt.

..........................................

.......................................................
....................................................
  ( Ort und Datum)
  (Stempel und rechtsverbindl. Unterschrift
des Bieters)

*Hinweis*
Alle in den zusätzlichen Technischen Vorbemerkungen
gemachten Auflagen sind in die Einheitspreise
einzukalkulieren. Sollte der Unternehmer Bedenken
gegen die ausgeschriebene Art der Ausführung
haben, so sind diese bei Angebotsabgabe geltend zu
machen. Für die Ausführung der Arbeiten gelten
die Verlegevorschriften und Zulassungsbescheide der
Herstellerwerke, die einschlägigen, gültigen
DIN-Vorschriften, die Unfallverhütungsvorschrift,
sowie die Schutzbestimmungen über zulässige
Emissionswerte. Beim Brandschutz sind die Grundlagen
des Prüfzeugnisses zu berücksichtigen.
Die Preise aller Leistungen gelten einschließlich
Herstellung, Lieferung aller Stoffe und Materialien mit
Montage incl aller Nebenleistungen gemäß VOB/C in
fertiger Arbeit. Ist im Leistungsverzeichnis ein
bestimmtes Fabrikat oder gleichwertiger Art gefordert
und fehlt die für das Angebot geforderte Angabe
gilt das im Leistungsverzeichnis genannte Fabrikat als
vereinbart.

Die Einheitspreise beinhalten insbesondere:
- das Stellen und Vorhalten aller zur Montage nötigen
Baustelleinrichtungen, Werk- und Hebezeuge
- alle Montage-/ Rollgerüste soweit nicht extra
beschrieben
- Kennzeichnung der Schalter-/Steckdosenpositionen
o.Ä. bei Schließung der Wandschalen
- Rechtwinkelige Innenecken der GK-Wänd
- Bohrungen für Einbauleuchten, Rauchmelder o.ä. in
die beschriebenen Unterdecken bis 15mm
- Einmessung von Bohrungen und Aussparungen für
Einbauten n. Deckenplan
- sämtliche Befestigungs- und Verfugungsmaterialien
- alle notwendigen Aussteifungen (Plattenstreifen) bei
Doppelständerwänden in den 1/3-Punkten
- Gleitende Anschlüsse, Außenecken der GK-Wände,
Wandenden und Schattenfugenanschlüsse sind,
soweit vorhanden, als Positionen separat ausgeschrieben
- Die als "starr" ausgeschriebenen Anschlüsse haben
Deckendurchbiegungen von bis zu 10mm
schadlos aufzunehmen!
- Der fachgerechte, entkoppelte Anschluss von
nichttragenden Montagetrennwänden und
GK-Unterdecken an die angrenzenden Bauteile
insbesondere an Mauerwerk und Stb.-Decken.

Für die Oberflächengüten der Verspachtelung von
Gipsplatten gelten die gem. Merkblatt Nr. 2 der
Industriegruppe Gipsplatten im Bundesverband der Gips-
und Gipsbauplattenindustrie e. V.,
festgelegten Qualitätsstufen Q1-Q4.

- Vom AG zur Verfügung gestellt werden Bautoilette,
Bauwasser, Bauaufzug und Baustrom

### Abschnitt 01 Sonstiges

**01.0001 Baustelleneinrichtung für Zwecke des Auftragnehmers**
für alle direkt im Bereich und im Zusammenhang mit dem
zu
errichtenden Gebäude stehenden Leistungen auf dem
Baugrundstück mit allen Unterkünften, Geräten,
Hebezeugen,
Kran, Gerüste etc., insbesondere Rollgerüst o.ä. für
alle
Bekleidungen in der Halle bis h=5,6 m, liefern,
aufstellen,
vorhalten und nach Abschluss der Arbeiten wieder
abfahren.

Vorhaltedauer: Ausführungszeit des Auftragnehmers
Menge: 1,000 psch

**01.0002 Stundenlohnarbeiten (Facharbeiter)**
für evtl. erforderliche Arbeit, die nicht im LV erfaßt
sind und nur
auf ausdrückliche Anweisung der Bauleitung zur
Ausführung
kommen.
Menge: 10,000 h

**01.0003 Stundenlohnarbeiten (Helferstunden)**
für evtl. erforderliche Arbeit, die nicht im LV erfaßt
sind und nur
auf ausdrückliche Anweisung der Bauleitung zur
Ausführung
kommen.
Menge: 10,000 h

### Abschnitt 02 Wände

**02.0001 nichttragende innere Montage-/Trennwand (d=10)**
*** Grundposition ZZ 001.0
*** Bezugsbeschreibung
mit beidseitig doppelt beplanktem
Metall-/Einfachständerwerk n.
DIN 4103-1; einschl. Ständerwerk, Dämmschichteinlage
DIN
EN 13162, Beplankung aus Gipskarton-Bauplatten DIN
18180,
Längskanten abgeflacht (AK), verdeckte Befestigung mit
Schnellbauschrauben, Plattenfugen und Schraubköpfe
verspachtelt (Q2)

Wanddicke: 100 mm
Metallständer: CW50
Dämmschichtdicke: 40mm mit Holzfaserdämmstoff
(RD=ca.50kg/m³)
GKB-Beplankung: beidseitig 2x12,5mm
Bew. Schalldämmmaß/Rw: ca. 48dB
Feuerwiderstandsdauer: ohne Anforderung
Umlaufende Anschlüsse: starr
Standardspachtelung
Oberflächengüte: Q2 (Qualitätsstufe 2)
Einbaubereich: 1
Befestigungsuntergrund: Stb.-Decke
Wandhöhen: bis 3,5 m
Menge: 140,000 m²

**02.0002 nichttragende innere Montage-/Trennwand (d=12,5)**
*** wie Position 02.0001
Wanddicke: 125 mm
Metallständer: CW75
Menge: 130,000 m²

**02.0003 nichttragende innere Montage-/Trennwand (d=17,5)**
*** wie Position 02.0001
Wanddicke: 175 mm
Metallständer: CW125
Menge: 30,000 m²

**02.0004 nichttragende Vorsatzwand (d=7,5cm)**
*** wie Position 02.0001
als raumhohe Vorsatzwand mit einseitig doppelt
beplanktem
Metall-/ Einfachständerwerk
Metallständer: CW50
GK B-Beplankung: einseitig 2x12,5mm
Menge: 300,000 m²

**02.0005 nichttragende Vorsatzwand mit Ablage (d=7,5cm)**
*** wie Position 02.0001
als Vorsatzwand mit Ablage, h=ca. 120cm und t=20cm mit
einseitig doppelt beplanktem Metall-/
Einfachständerwerk
Metallständer: CW50
GK B-Beplankung: einseitig 2x12,5mm
Menge: 30,000 m²

**02.0006 nichttragende Abkofferung, 2-seitig, Abwicklung = 70cm**
*** Grundposition ZZ 002.0
*** Bezugsbeschreibung
als vertikale Verkleidung von Leitungen o.ä.
mit 40mm HF-Dämmung, Metall-UK, 2x12,5mm
GKB-Beplankung
Oberfläche: Q2 gemäß IGG-Merkblatt 2
Abmesssung: bxt = ca.(40x30)cm

Einbauort: DG
Menge: 10,000 m

**02.0007 nichttragende Abkofferung, 3-seitig, Abwicklung = 100cm**
*** Wahlposition ZZ 002.1
*** wie Position 02.0006
3-seitig
Abmesssung: ca.(30x40x30)cm
Menge: 10,000 m

**02.0008 Zulage für GKBI-Feuchtraumplatten, 12,5mm**
für die raumseitige Lage bei vorgen. GK-Wände anstatt
GKB-Platten, d=12,5mm
Menge: 600,000 m²

**02.0009 Zulage f.d. Herstellen von Türöffnungen (Wand=12,5cm)**
in vorbeschriebene Metall-Einfachständerwand mit
Türpfosten
aus U/A-Ständerprofilen, incl. aller erf.
Verstärkungsprofile,
nach den Herstellervorschriften.
Rohbauöffnung b/h: 0,625/2,125 bis 1,01/2,125
Menge: 20,000 Stk

**02.0010 Tragständer aus verzinkten UA-Profil**
d=2mm, zur Aufnahme von Installationsbefestigungen und
wandhängender Lasten bis 1,5 KN/m Wandlänge für
Wandhöhen bis 3,3m
Menge: 20,000 m

**02.0011 Universaltraverse aus Mehrschichtholz, 23x300mm**
zur Aufnahme wandhängender Lasten bis 1,5 KN/m
Wandlänge
Menge: 10,000 Stck

**02.0012 Eckschutzschiene, Edelstahl, l=80**
90° an Außenecken nur im Stoßbereich der GK-Wände
befestigen
Schenkellänge: 20x20mm
Einzellänge: l=80cm

Einbauort: n. Angabe Architekt
Menge: 15,000 Stk

**02.0013 Revisionsöffnung in Montagewände/-decken (40/40)**
*** Bezugsbeschreibung
für Deckensysteme ohne bauphysikalische Anforderung.
Unterkonstruktion mit CD 60/27-Profilen gemäß DIN EN
14195 und DIN 18182-1, einschl. Ausschnitt der GKB, mit
Außenrahmen, Innendeckel flächenbündig mit Gipsplatte,
Oberfläche mit Qualitätsstufe Q2

Fabrikat: Knauf REVO 400x400mm o. gleichwertig

angebotenes Fabrikat: '.........'
Menge: 1,000 Stck

**02.0014 Revisionsöffnung in Montagewände (40/40)**
*** wie Position 02.0013
vorgerichtet für Fliesenbelag
Menge: 1,000 Stck

**02.0015 Zulage Überdeckung der Montageelemente**
bauseitig montierter Sanitärmontageelemente in vorgen.
GK-Montagewände, einschl. der Aussparungen in allen
Bädern/WC´s
Menge: 1,000 Psch

### Abschnitt 03 Decken- und Wandbekleidung

**03.0001 GK-Unterdecke, Metall, h=30cm, HF-Dämmauflage, GKB 12,5mm, F0**
*** Bezugsbeschreibung
abgehängte Unterdecke nach DIN 18168-1, mit
HF-Dämmauflage an vorh. Stahlbetondecke befestigen
Beplankung: 1x12,5 mm, Gipskartonplatten GKB nach DIN
18180,
Oberfläche: schleifen/spachteln, Qualitätsstufe Q2
Unterkonstruktion: Grund- u. Tragprofile mit CD 60/27
gem DIN
18182-1/EN 14195, Anschlussprofil, UD 28
Abhängehöhe: bis 40 cm mit Nonius Abhängsystem
Dämmauflage: Holzfaserdämmung, 40mm, WLG 038, 50 kg/m³
Steico Flex 038 o.gl.

Systemgewicht: ~18 kg/m²
Feuerwiderstandsklassse nach DIN EN 13501-2: ohne
Befestigungsuntergrund: Stahlbetondecke
Raumhöhe: bis 3,0 m

Einbauort: WC´s/Bad, Teilbereiche vor Küchenzeile
Menge: 210,000 m²

**03.0002 GK-Unterdecke, Metall, h=30cm, MF-Dämmauflage, GKF 2x12,5mm, F30-A**
*** wie Position 03.0001
Beplankung: 2x12,5 mm, Gipskarton-Feuerschutzplatten
GKF
nach DIN 18180,
Dämmauflage: Mineralfaserdämmung, 40mm, WLG 040

Feuerwiderstandsklasse nach DIN EN 13501-2: F30-A
Befestigungsuntergrund: Dachbinder mit unterseitiger
OSB-Beplankung
Raumhöhe: bis 3,0 m

Einbauort: Dachgeschoss
Menge: 150,000 m²

**03.0003 Deckenrand, h=30cm, 1x12,5mm GKB**
zwischen vorgenannter Unterdecke und bauseitiger
Stb.-Decke
einschl. mit 40mm HF-Dämmung, Metall-UK, 1x12,5mm
GKB-Beplankung
Oberfläche: Q2 gemäß IGG-Merkblatt 2
Deckenrand: h=ca. 30cm

Einbauort: Teilbereiche vor Küchenzeile
Menge: 50,000 m

**03.0004 nichttragende Abkofferung, 2-seitig, Abwicklung = 80cm**
*** Grundposition ZZ 001.0
*** Bezugsbeschreibung
als horizontale Verkleidung von Leitungen o.ä.
mit 40mm HF-Dämmung, Metall-UK, 1x12,5mm
GKB-Beplankung
Oberfläche: Q2 gemäß IGG-Merkblatt 2
Abmesssung: bxh= ca.(60x20)cm

Einbauort: EG-Flur
Menge: 5,000 m

**03.0005 nichttragende Abkofferung, 2-seitig, Abwicklung = 80cm, F30-A**
*** Wahlposition ZZ 001.1
*** wie Position 03.0004
mit 40mm MF-Dämmung, Metall-UK, 2x12,5mm
GKF-Beplankung
Menge: 5,000 m

**03.0006 Zulage für GKBI-Feuchtraumplatten, 12,5mm**
für die raumseitige Lage bei vorgen. GK-Unterdecken
anstatt
GKB-Platten, d=12,5mm
Einbauort: Bad/WC im EG+OG
Menge: 75,000 m²

**03.0007 Zulage für GKFI-Feuchtraumplatten, 12,5mm**
für die raumseitige Lage bei vorgen. GK-Unterdecken
anstatt
GKF-Platten, d=12,5mm
Einbauort: Bad/WC im DG
Menge: 15,000 m²

**03.0008 Deckensegel_EG, Gipsplatten gelocht 8/18, 227,5x300**
*** Bezugsbeschreibung
als freitragende GK-Unterdecke mit freiem Deckenrand,
umlfd.
Aufkantung, Aussparung für 6 x Einbauleuchten
(62,5x62,5),
alle sichtbaren Kanten mit Kantenschutzprofil,
Lochplatten im
Randbereich und im Raster glatt/gespachtelt (b=10cm),

Unterkonstruktion: Grund- u. Tragprofile mit CD 60/27
gem DIN
18182-1/EN 14195,
Abhängehöhe: 20 cm
Beplankung Unterdecke: 1x12,5 mm gelochten Gipsplatten
DIN
EN 14190, mit rückseitiger schwarzer
Akustikvlies-Kaschierung,
Baustoffklasse A2-s1,d0 DIN EN 13501-1
Oberfläche: Qualitätsstufe Q2
Dämmauflage: ohne
Deckenaufkantung: h=10cm, 1x12,5mm GKB

Abmessung Deckensegel: (227,5x300)cm

Befestigungsuntergrund: Stb.-Decke
Raumhöhe: bis 3,0 m

Einbauort: EG gemäß Detail D437
Menge: 1,000 Stk

**03.0009 Deckensegel_OG, Gipsplatten gelocht 8/18, 155x300**
*** wie Position 03.0008
Aussparung für 4 x Einbauleuchten (62,5x62,5)
Abmessung Deckensegel: (155x300)cm

Einbauort: OG gemäß Detail D438
Menge: 1,000 Stk

**03.0010 Eckschutzprofil, verzinkt**
in vorbeschriebenen Bekleidungen einspachteln /
befestigen
beidseitige Schenkellänge = ca. 30mm
Menge: 100,000 m

**03.0011 Deckenausschnitt, rund, 100-200**
in vorbeschriebene Bekleidungen, rund für
Leuchtenaussparungen

Durchmesser 100-200 mm
Menge: 20,000 Stk

**03.0012 Deckenausschnitt, eckig, 100x100**
*** Bedarfsposition ohne GB
*** Bezugsbeschreibung
herstellen an vorbeschriebenen GK-Unterdecken ohne
Brandschutzanforderung
Deckenhöhe: bis 3,0 m
Abmessung: 100x100 mm
Menge: 1,000 Stk

**03.0013 Deckenausschnitt, eckig, 70x140**
*** wie Position 03.0012
Abmessung: 700x1400 mm
Menge: 1,000 Stk

**03.0014 Bodentreppe, 70x130x50, F30**
nach DIN EN 14975 und DIN 3193 mit Futterkasten und
Deckel
weiß beschichtet, Hohlkammer-Dichtung, Zugstab,
Treppenteil

Treppenteil: Dreiteilig; Aluminiumprofilwangen mit
abgerundeten
Kanten und Abdeck- und Fusskappen, Stärke 20x71 mm;
profilierte Aluminiumstufen, Stufentiefe 11 cm, Stärke
38 mm
mit zusätzlicher Austrittsstufe im Futterkasten gemäß
DIN 3191
wegen hoher Deckenstärke
Belastung: 200 kg
Feuerwiderstandsklasse nach DIN EN 13501-2: F30
Wärmedurchgangskoeffizent: U-Wert = 0,8 W/m²K
luftdichter Anschluss (Klasse 4) an bauseitigen
OSB-Platte

Deckenöffnung: Länge x Breite: 130x70 cm
Deckenstärke: 50 cm
Lichte Raumhöhe: 290 cm

Einbauort: DG zum nichtbegehbaren Spitzboden

Fabrikat: Wellhöfer Bodentreppe AluDrei, FS30 2S
o.gleichwertig
Angebotenes Fabrikat: '.........'
Menge: 1,000 Stk

### Abschnitt 04 Türen und Trennwandsysteme

**04.0001 Türzarge (75x212,5) mit Türblatt,**
*** Bezugsbeschreibung
als Objekt-Drehtür
- Rohbaurichtmaß (BxH): 75 x 2125 mm
- Einbausituation: Trockenbauwand d=125mm

ZARGE
- Umfassungszarge
- gepreßtes Stahlblech Dicke 1,5 mm, mit
Anschlagdämpfung
als Lippenprofil, endlackiert,
- Spiegel vorne/hinten: 30mm/30mm
- Dichtungsprofil weiß für dreiseitigen Anschlag,
- für stumpfe Türen mit einer Stärke von ca. 40 mm
- mit Bandtaschen, vorgerichtet für Objekt-Bänder
- Drückerhöhe 1050 mm, Meterrißmarkierungen,
Schließlöcher
vorgestanzt
- Korrosionsschutz: verzinkt und grundiert
- Farbe: endlackiert weiß, RAL 9010

angebotenes Fabrikat: '.........'

INNENTÜRBLATT -
Typ: 1-flügelig stumpf einschlagend,
- Dicke: ca. 40 mm
- Flächengewicht: ca. 26 kg/m2
- Schallschutz: erf. R`w 32 db
- Brandschutz: ohne
- mechan. Beanspr.: Beanspruchungsgruppe M
- Rahmen: Hartholz
- Decklagen: endlackiert RAL 9010

BESCHLÄGE:
- Bänder: 2 Stck. Stahlbänder, matt verchromt,
3D-verstellbar
Fabrikat Bänder: Simonswerk VARIANT VX oglw.

angebotenes Fabrikat: '.........'

- Türdrückergarnitur,  Aluminium als Objektbeschlag
mit runden
Rosetten.
 Fabrikat: Drücker-Garnitur FSB Modell Serie 1070,
Aluminium,
mit runden Rosetten, o.gleichwertig
- WC Schauscheibe/Schlitzkopf

angebotene Fabrikate: '.........'

Einbauort: EG
Menge: 1,000 Stk

**04.0002 Türzarge (100x212,5) mit Türblatt,**
*** wie Position 04.0001
- Rohbaurichtmaß (BxH): 100 x 2125 mm
- Türdrückerhöhe = 85 cm

Einbauort: EG
Menge: 3,000 Stk

**04.0003 Schiebetür mit Holztürblatt, einflügelig, (98,5x211)**
Schiebetür-Unterkonstruktion für Metallständerwand mit
Unterkonstruktion CW 75, inkl. Befestigungsmaterial
Fertigwanddicke 125 mm
Einbausatz aus Aluminiumkastenprofilen

Holz-Schiebetür, einflügelig, mit verdeckter
Türblattaufnahme,
Türgriffe/Stangen in Edelstahl, matt, ca. 300mm
nicht abschließbar
Oberfläche: endlackiert, RAL 9010

Laufschiene aus wartungsfreien Kunststoff-Laufwagen und
Befestigungsplatte für Holztürblatt,

zargenloses Leibungsbekleidung mit Gipsplattenstreifen

Holztürblattdicke = 40 mm
Türblattbreite =985 mm
Türblatthöhe = 211 mm

System: Knauf Schiebetür-System Pocket Kit o.
gleichwertig

angebotenes System: '.........'
Menge: 17,000 Stk

**04.0004 Zulage Glasauschnitt**
zu vorgenannter Türzarge mit Türblatt mit
VSG-Verglasung, d = 8 mm

Abmessung: ca.(600x160)mm
Menge: 1,000 Stk

**04.0005 Bodendichtung**
an vorgenannte Drehtüren absenkbar für Bodenspalte bis
20mm einbauen

Fabrikat: Athmer, Schall-Ex L15/30 WS o. gleichwertig

Angebotenes Fabrikat: '.........'
Menge: 2,000 Stk

**04.0006 Obentürschließer mit Gleitschiene**
für die Montage an vorgenannte Türen
Größe 1-4, , Schließkraft stufenlos einstellbar,
Schließgeschwindigkeit und Endschlag von vorn
einstellbar,
Normalmontage auf Türblatt/Bandseite, mit
Montageplatte.
Farbton: silberfarbig

Fabrikat: GEZE-O TS 3000 V o. gleichw.

Angebotenes Fabrikat: '.........'
Menge: 2,000 Stk

**04.0007 Zulage Lüftungsgitter**
als Badzellenlüftung für die Montage an vorgenannte
Bad/WC-Türen
Material Aluminium F1, silberfarben
Abmessung: ca.(465x105)mm
Menge: 18,000 Stk

USt %: 19,00
